# Unité intérieure d'air conditionné, à cassette

- Propriété du fichier: CYPE INGENIEROS, S.A.
- Format: FIEBDC-3/2002
- Devise: EUR
- Coûts indirects: 3.00 %
- Frais généraux: 13.00 %
- Bénéfice: 6.00 %
- TVA: 20.00 %

## T Équipements techniques

### TV Climatisation et ventilation

#### TVT Unités terminales autonomes de climatisation

**TVT230** U Unité intérieure d'air conditionné, à cassette.
Unité intérieure d'air conditionné, à cassette, système air-air multisplit, pour gaz R-32, pompe à chaleur, alimentation monophasée (230V/50Hz), modèle Cassette 10 "TOSHIBA", puissance frigorifique nominale 2,5 kW (température de bulbe sec de l'air intérieur 27°C, température de bulbe humide de l'air intérieur 19°C, température de bulbe sec de l'air extérieur 35°C, température de bulbe humide de l'air extérieur 24°C), débit d'air en refroidissement 590 m³/h, pression sonore à élevée/faible vitesse en refroidissement: 37/30 dBA, puissance calorifique nominale 3,2 kW (température de bulbe sec de l'air intérieur 20°C, température de bulbe sec de l'air extérieur 7°C, température de bulbe humide de l'air extérieur 6°C), débit d'air en chauffage 590 m³/h, pression sonore à élevée/faible vitesse en chauffage: 37/30 dBA, dimensions 268x575x575 mm, poids 15 kg, diamètre de connexion du tuyau de gaz 3/8", diamètre de connexion du tuyau de liquide 1/4", panneau décoratif RBC-UM21PG(W)-E, de dimensions 12x620x620 mm et poids 2,5 kg, et télécommande RBC-AXU31UM-E. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42tsb481a | U | Unité intérieure d'air conditionné, à cassette, système air-air multisplit, pour gaz R-32, pompe à chaleur, alimentation monophasée (230V/50Hz), modèle Cassette 10 "TOSHIBA", puissance frigorifique nominale 2,5 kW (température de bulbe sec de l'air intérieur 27°C, température de bulbe humide de l'air intérieur 19°C, température de bulbe sec de l'air extérieur 35°C, température de bulbe humide de l'air extérieur 24°C), débit d'air en refroidissement 590 m³/h, pression sonore à élevée/faible vitesse en refroidissement: 37/30 dBA, puissance calorifique nominale 3,2 kW (température de bulbe sec de l'air intérieur 20°C, température de bulbe sec de l'air extérieur 7°C, température de bulbe humide de l'air extérieur 6°C), débit d'air en chauffage 590 m³/h, pression sonore à élevée/faible vitesse en chauffage: 37/30 dBA, dimensions 268x575x575 mm, poids 15 kg, diamètre de connexion du tuyau de gaz 3/8", diamètre de connexion du tuyau de liquide 1/4", panneau décoratif RBC-UM21PG(W)-E, de dimensions 12x620x620 mm et poids 2,5 kg, et télécommande RBC-AXU31UM-E. (matériau) | 1.000 | 1547.00 | 1547.00 |
| mt42www090 | U | Kit de support pour la suspension du plafond, constitué de quatre tiges filetées en acier galvanisé, avec leurs chevilles, écrous et rondelles correspondants. (matériau) | 1.000 | 22.00 | 22.00 |
| mo005 | h | Compagnon professionnel III/CP2 installateur de climatisation. (main-d'œuvre) | 1.000 | 30.20 | 30.20 |
| mo104 | h | Ouvrier professionnel II/OP installateur de climatisation. (main-d'œuvre) | 1.000 | 25.99 | 25.99 |
| % | % | Frais de chantier des unités d'ouvrage | 2 % | 1625.19 | 32.50 |
|  |  | Coûts directs |  |  | 1657.69 |
