# Unité extérieure d'air conditionné, système air-air multisplit

- Propriété du fichier: CYPE INGENIEROS, S.A.
- Format: FIEBDC-3/2002
- Devise: EUR
- Coûts indirects: 3.00 %
- Frais généraux: 13.00 %
- Bénéfice: 6.00 %
- TVA: 20.00 %

## T Équipements techniques

### TV Climatisation et ventilation

#### TVT Unités terminales autonomes de climatisation

**TVT260** U Unité extérieure d'air conditionné, système air-air multisplit.
Unité extérieure d'air conditionné, système air-air multisplit, pour gaz R-32, pompe à chaleur, alimentation monophasée (230V/50Hz), modèle RAV-GM1101ATP-E "TOSHIBA", puissance frigorifique nominale 9,5 kW (température de bulbe sec de l'air intérieur 27°C, température de bulbe humide de l'air intérieur 19°C, température de bulbe sec de l'air extérieur 35°C, température de bulbe humide de l'air extérieur 24°C), puissance calorifique nominale 11,2 kW (température de bulbe sec de l'air intérieur 20°C, température de bulbe sec de l'air extérieur 7°C, température de bulbe humide de l'air extérieur 6°C), avec capacité de connexion allant jusqu'à 2 unités intérieures, compresseur type Twin Rotary, avec technologie Inverter, débit d'air 4080 m³/h, pression sonore en refroidissement 54 dBA, pression sonore en chauffage 57 dBA, puissance sonore en refroidissement 70 dBA, puissance sonore en chauffage 74 dBA, dimensions 890x900x320 mm, poids 68 kg, longueur maximale de la tuyauterie 50 m, différence maximale de hauteur entre l'unité extérieure et les unités intérieures 30 m. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42tsb490a | U | Unité extérieure d'air conditionné, système air-air multisplit, pour gaz R-32, pompe à chaleur, alimentation monophasée (230V/50Hz), modèle RAV-GM1101ATP-E "TOSHIBA", puissance frigorifique nominale 9,5 kW (température de bulbe sec de l'air intérieur 27°C, température de bulbe humide de l'air intérieur 19°C, température de bulbe sec de l'air extérieur 35°C, température de bulbe humide de l'air extérieur 24°C), puissance calorifique nominale 11,2 kW (température de bulbe sec de l'air intérieur 20°C, température de bulbe sec de l'air extérieur 7°C, température de bulbe humide de l'air extérieur 6°C), avec capacité de connexion allant jusqu'à 2 unités intérieures, compresseur type Twin Rotary, avec technologie Inverter, débit d'air 4080 m³/h, pression sonore en refroidissement 54 dBA, pression sonore en chauffage 57 dBA, puissance sonore en refroidissement 70 dBA, puissance sonore en chauffage 74 dBA, dimensions 890x900x320 mm, poids 68 kg, longueur maximale de la tuyauterie 50 m, différence maximale de hauteur entre l'unité extérieure et les unités intérieures 30 m. (matériau) | 1.000 | 2381.00 | 2381.00 |
| mt42tsb170a | U | Kit de distribution de tuyaux, pour l aligne frigorifique de liquide et de gaz, modèle RBC-TWP30E2 "TOSHIBA". (matériau) | 1.000 | 94.00 | 94.00 |
| mt42www080 | U | Kit d'amortisseurs antivibration de sol, composé de quatre amortisseurs en caoutchouc, avec leurs vis, écrous et rondelles correspondants. (matériau) | 1.000 | 8.00 | 8.00 |
| mo005 | h | Compagnon professionnel III/CP2 installateur de climatisation. (main-d'œuvre) | 1.073 | 30.20 | 32.40 |
| mo104 | h | Ouvrier professionnel II/OP installateur de climatisation. (main-d'œuvre) | 1.073 | 25.99 | 27.89 |
| % | % | Frais de chantier des unités d'ouvrage | 2 % | 2543.29 | 50.87 |
|  |  | Coûts directs |  |  | 2594.16 |
