# Unité extérieure d'air conditionné, système air-air multisplit

- Propriété du fichier: CYPE INGENIEROS, S.A.
- Format: FIEBDC-3/2002
- Devise: EUR
- Coûts indirects: 3.00 %
- Frais généraux: 13.00 %
- Bénéfice: 6.00 %
- TVA: 20.00 %

## T Équipements techniques

### TV Climatisation et ventilation

#### TVT Unités terminales autonomes de climatisation

**TVT260** U Unité extérieure d'air conditionné, système air-air multisplit.
Unité extérieure d'air conditionné, système air-air multisplit, pour gaz R-32, pompe à chaleur, alimentation monophasée (230V/50Hz), modèle Multi 3M18 "TOSHIBA", puissance frigorifique nominale 5,2 kW (température de bulbe sec de l'air intérieur 27°C, température de bulbe humide de l'air intérieur 19°C, température de bulbe sec de l'air extérieur 35°C, température de bulbe humide de l'air extérieur 24°C), puissance frigorifique minimale/maximale 2/7,5 kW, consommation électrique nominale en refroidissement 1 kW, EER 5,2, SEER 8,6 (classe A+++), puissance calorifique nominale 6,8 kW (température de bulbe sec de l'air intérieur 20°C, température de bulbe sec de l'air extérieur 7°C, température de bulbe humide de l'air extérieur 6°C), puissance calorifique minimale/maximale 1,9/8,3 kW, consommation électrique nominale en chauffage 1,58 kW, COP 4,3, SCOP 4,8 (classe A++), avec capacité de connexion allant jusqu'à 3 unités intérieures, compresseur type DC Twin Rotary, avec technologie Inverter, débit d'air 2600 m³/h, pression sonore en refroidissement 48 dBA, pression sonore en chauffage 52 dBA, puissance sonore en refroidissement 61 dBA, puissance sonore en chauffage 65 dBA, dimensions 630x800x300 mm, poids 44 kg, diamètre de connexion des tuyauteries de gaz 3/8" et 1/2", diamètre de connexion des tuyauteries de liquide 1/4", longueur maximale de la tuyauterie 25 m, différence maximale de hauteur entre l'unité extérieure et les unités intérieures 10 m. Comprend les éléments antivibratoires et les supports de paroi.
Critère d'évaluation économique: Le prix ne comprend ni la canalisation ni le câblage électrique d'alimentation.
Inclut: Implantation. Mise en place et fixation. Connexion aux lignes frigorifiques. Connexion au réseau électrique. Connexion au réseau de tout à l'égout. Mise en marche.
Critère pour le métré: Nombre d'unités prévues, selon documentation graphique du Projet.
Critère pour le mémoire: On mesurera le nombre d'unités réellement exécutées selon les spécifications du Projet.

| Code | U | Désignation | Quantité | Prix | Montant |
|---|---|---|---|---|---|
| mt42tsb476k | U | Unité extérieure d'air conditionné, système air-air multisplit, pour gaz R-32, pompe à chaleur, alimentation monophasée (230V/50Hz), modèle Multi 3M18 "TOSHIBA", puissance frigorifique nominale 5,2 kW (température de bulbe sec de l'air intérieur 27°C, température de bulbe humide de l'air intérieur 19°C, température de bulbe sec de l'air extérieur 35°C, température de bulbe humide de l'air extérieur 24°C), puissance frigorifique minimale/maximale 2/7,5 kW, consommation électrique nominale en refroidissement 1 kW, EER 5,2, SEER 8,6 (classe A+++), puissance calorifique nominale 6,8 kW (température de bulbe sec de l'air intérieur 20°C, température de bulbe sec de l'air extérieur 7°C, température de bulbe humide de l'air extérieur 6°C), puissance calorifique minimale/maximale 1,9/8,3 kW, consommation électrique nominale en chauffage 1,58 kW, COP 4,3, SCOP 4,8 (classe A++), avec capacité de connexion allant jusqu'à 3 unités intérieures, compresseur type DC Twin Rotary, avec technologie Inverter, débit d'air 2600 m³/h, pression sonore en refroidissement 48 dBA, pression sonore en chauffage 52 dBA, puissance sonore en refroidissement 61 dBA, puissance sonore en chauffage 65 dBA, dimensions 630x800x300 mm, poids 44 kg, diamètre de connexion des tuyauteries de gaz 3/8" et 1/2", diamètre de connexion des tuyauteries de liquide 1/4", longueur maximale de la tuyauterie 25 m, différence maximale de hauteur entre l'unité extérieure et les unités intérieures 10 m. (matériau) | 1.000 | 2099.00 | 2099.00 |
| mt42www085 | U | Kit de supports de paroi, constitué de jeu d'équerres de 50x45 cm et quatre amortisseurs en caoutchouc, avec leurs chevilles, vis, écrous et rondelles correspondants. (matériau) | 1.000 | 18.90 | 18.90 |
| mo005 | h | Compagnon professionnel III/CP2 installateur de climatisation. (main-d'œuvre) | 1.073 | 30.20 | 32.40 |
| mo104 | h | Ouvrier professionnel II/OP installateur de climatisation. (main-d'œuvre) | 1.073 | 25.99 | 27.89 |
| % | % | Frais de chantier des unités d'ouvrage | 2 % | 2178.19 | 43.56 |
|  |  | Coûts directs |  |  | 2221.75 |
